# Schlüterstrasse 8, 10625 Berlin
Angebotsaufforderung (GAEB DA XML 3.2, DA83)
Projekt: SCHLÜ 1
Währung: EUR
Vergabeart: Freihändige Vergabe
Abgabeort: Covivio Immobilien GmbH Lietzenburger Str. 90 10719 Berlin F
Sicherheit Vertragserfüllung %: 0,00
Sicherheit Gewährleistung %: 0,00
Auftraggeber: Covivio Lux Residential S.à.r.l., c/o Covivio Immobilien GmbH
Ausführungsort: Schlü 1, Schlüterstraße 8, 10625 Berlin, Ansprechpartner Herr Ziegler, E-Mail norman.ziegler@covivio.immo
Erstellt mit: 5 260907, NOVA AVA, 12.09.2026

## LEISTUNGSÜBERSICHT
Aufstellen, vorhalten und abbauen eines Fassadengerüstes

| Leistung | Menge | Vorhaltedauer |
| --- | --- | --- |
| Fassadengerüst, LK3, W09, H1 | 970 m2 | 12 Wochen |
| Treppenturm, LK4 | 32 m | 12 Wochen |
| Gerüstüberbrückung, Gitterträger | 25 m | 12 Wochen |
| Gerüstbekleidung, Schutznetz aus Polypropylen | 970 m2 | 12 Wochen |
| Gerüstkontrollgang | 24 Stk | 12 Wochen |

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
## ALLGEMEINE PROJEKTBESCHREIBUNG SCHLÜ 1
Grundstück:
Schlüterstrasse 8, 10625 Berlin

Projekt Kürzel:
SCHLÜ 1

Energetische Sanierung und Balkonanbau
Bei dem Bauvorhaben Schlüterstrasse 8 handelt es sich um ein 4-geschossiges (EG-3.OG) Mehrfamilienhaus im Hinterhof. Das Gebäude ist freistehend ohne Anschlüsse an andere Gebäude.

Das Gebäude ist unterkellert und die Fassaden sind verputzt. Die Bestandswände bestehen aus Mauerwerk und der Dachstuhl aus Holz. Die Geschossdecken sind mit Ausnahme der Massivdecke über dem Kellergeschoss ebenfalls in Holzbauweise errichtet worden. Das Dach ist zum Teil mit Zink und Dachpappe gedeckt.

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
Kennzahlen:
Wohneinheiten Bestand =  16 WE
Treppenhäuser = 1 TRH

## ALLGEMEINE TECHNISCHE VORBEMERKUNGEN - GERÜSTARBEITEN
Der sachliche Geltungsbereich ergibt sich ebenso wie die technische Ausführung aus den ATV:
DIN 18451 Gerüstarbeiten und den anerkannten Regeln der Technik.

Ergänzend sind u.a. folgende ATV zu berücksichtigen:
DIN 18 299 Allgemeine Regelungen für Bauarbeiten jeder Art.

Weiterhin gelten sämtliche europäischen und nationalen Vorschriften, Merkblätter, Stoff- und Prüfnormen usw. jeweils in ihrer aktuellen Fassung. Als vereinbart gelten weiterhin die Herstellerverarbeitungsangaben, Zulassungen und Empfehlungen der jeweiligen Fachverbände.

## ZUSÄTZLICHE TECHNISCHE VORBEMERKUNGEN - GERÜSTARBEITEN
1. Ausführung und Konstruktion

1.1 Allgemeine Hinweise
Verankerungselemente aus Stahl, die in das einzurüstende Bauwerk eingehen, müssen korrosionsgeschützt sein.
Rüstungen sind generell als typgeprüfte Stahlrohr- Rahmenrüstungssysteme anzubieten und aufzubauen. Weichen Konstruktionen von den typgeprüften Zulassungen der Hersteller ab, hat der Auftragnehmer unaufgefordert zu seinen Lasten den entsprechenden statischen Nachweis aufzustellen und erforderlichenfalls prüfen zu lassen.
Gleichfalls besorgt der Auftragnehmer die erforderlichen Genehmigungen zur Absperrung, bzw. Inanspruchnahme öffentlichen Straßenlandes und bringt eine hierfür ggf. erforderliche Bürgschaft bei. Die Kosten für die Nutzung des öffentlichen Grundes wer- den bauseitig übernommen.
Rüstungen sind erst nach Arbeitsaufforderung durch den AG ab- oder umzubauen. Rüstungen sind spätestens drei Tage nach Freimeldung zu demontieren/ umzubauen und unverzüglich abzufahren. Nach diesem Termin geht die Gefahrtragung für die Beschädigung noch eingerüsteter Bauteile auf den Auftragnehmer über.
Die Kennzeichnung der Fassaden-, Raum- und Stützgerüste mit der Bezeichnung der aufstellenden Firma einschl. Telefonnummer sowie des flächenbezogenen Nutzungsgewichtes ist unverzichtbar. Die Anbringung jeglicher Werbeflächen an der Rüstung, auch für den Betrieb des Auftragnehmers, bedarf der ausdrücklichen Zustimmung des Auftraggebers.
Bei Arbeitsgerüsten als Standgerüste mit längenorientierten Gerüstlagen (Fassadengerüste) sind alle Arbeitslagen, bei Standgerüsten mit flächenorientierten Gerüstlagen (Raumgerüste) ist eine Arbeitslage mit Gerüstbelägen auszustatten.

1.2 Gebrauchsüberlassung
Die Rüstung und sämtliche Sicherheitsvorrichtungen (z. B. Beleuchtung, Abschrankungen, Brustwehr) sind in mindestens wöchentlichen Abständen vom Auftragnehmer zu kontrollieren. Die Rüstung ist anderen Unternehmern zur Ausführung ihrer Arbeiten zu überlassen. Sie ist so zu erstellen, dass sie von allen am Bau beteiligten Gewerken ohne Umbauarbeiten gefahrlos genutzt werden kann.

1.3 Ausführung
Der Auftragnehmer informiert sich vor Gerüststellung über die Lage vorgesehener Arbeitsabschnitte und Ausführungstermine.

Der Regelabstand der Hauptgerüste ohne Konsolen von der Außenwand beträgt grundsätzlich 40cm. Auf abweichende Angaben im Leistungsverzeichnis oder bei der Anlaufbesprechung ist zu achten.

Die Rüstung ist so aufzustellen, dass das ungefährdete Betreten und Passieren der Baustelle für Bewohner und Handwerker möglich ist. Alle Eingänge und Zuwegungen sind in voller Größe von der Rüstung freizuhalten bzw. zu überbauen.

In der Nähe von Bauwerken, Leitungen, Kabel, Vegetationsflächen (Bäume, Pflanzen, etc.) und dergleichen müssen die Arbeiten mit der gebotenen Sorgfalt ausgeführt werden. Gefährdete Vegetationsflächen sind zu schützen, dabei ist die
DIN 18 920 zu beachten.

Sofern im Leistungsverzeichnis nicht näher beschrieben, erfolgt die Gerüstverankerung nach den allgemeinen technischen Regeln. Im Zuge der Leistungserfüllung ist es Aufgabe des Auftragnehmers, sich fachkundig mit dem Auftraggeber oder dessen Vertreter über die Gerüstverankerung an der Fassade oder sonstigen Bauteilen abzusprechen. Die Verankerung ist so zu wählen, dass die Verankerungstechnik und das Schließen der Verankerungslöcher auf den Schichtenaufbau des Bauteilelementes (geputzte Fassade, Fassade mit Thermohaut geputzt, Ziegelsichtmauerwerk, Betonsichtflächen, Metallfassaden, Fassadenverkleidungen sonstiger Art etc.) abgestimmt ist. Auf Verlangen des AG ist ein Verankerungsplan zu erstellen und mit dem AG abzustimmen.

Werden Gerüste auf wasserführenden Flächen, wie Vordächer, Dachterrassen und Flachdächer erstellt, hat der Auftragnehmer dafür zu sorgen, dass die wasserführende Eindichtung durch die Gerüstbelastung nicht perforiert bzw. beschädigt wird. Diese Flächen dürfen nur im Rahmen der zulässigen Belastung genutzt werden. Im Zweifel ist die Bauleitung zu informieren.

Bohlen und Abdeckungen sind gegen Verschieben zu sichern. Sämtliche Etagen des Gerüstes sind mit vollständigem Bohlenbelag, Rückenlehnen, Schutzgeländern, Bordbrettern sowie mit Leitergängen zu versehen.
In Abständen von höchstens 20 m ist jeweils ein Leitergang vorzusehen, so dass abschnittweise abgerüstet werden kann. Die Rüstung ist so zu erstellen, dass die Gerüstlagen auch bei Höhenversetzen des Untergrundes in selber Höhe durchlaufen. Es sind Etagenhöhen von Bohlenbelag zu Bohlenbelag von 1,90 - 2,00 m einzuhalten. Dabei darf der oberste Bohlenbelag nicht mehr als 1,00 m tiefer als OK Dachgesims liegen. Gerüste, die unter Nichtbeachtung dieser Forderungen aufgestellt und dadurch von anderen Handwerkern nicht benutzt werden können, sind nach Angabe des AG kostenlos umzubauen bzw. zu ergänzen.

Der Auftragnehmer informiert sich vor Ausführung der Einrüstung, welche Fassadenbereiche zur Befestigung der Rüstung freigegeben sind und wie Gerüstankerlöcher in Putzflächen zu schließen sind. Metallgerüste sind gegen statische Aufladung zu erden.

1.4 Planung
Werkplanung erfolgt durch den AN rechtzeitig vor Ausführungsbeginn zur Freigabe, mit Angabe Abstände, Höhen, Lage, Leitergang, Rückbauabschnitte, etc.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Magazincontainer können durch den AG gegen eine im Verhandlungsgespräch noch zu vereinbarende Monatspauschale zur Verfügung gestellt werden.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3131 Gerüstbauarbeiten
Datum: 09.07.2025

### Titel 1 Gerüstbauarbeiten

#### Abschnitt 1.1 Vorbereitende Maßnahmen

**1.1.10 Standsicherheitsnachweis, Gerüst**
*** Pauschalposition
Standsicherheitsnachweis für Gerüstkonstruktion, sowie für die
daran zu verankernden Hebezeuge, Bauaufzüge u.dgl., unter
Berücksichtigung der am Gebäude gegebenen Verankerungsmöglichkeiten.
Die statische Berechnung ist dem Bauherrn in 2-facher Ausfertigung vorzulegen.

Art des Gerüsts: Arbeit- und Schutzgerüst
Menge: 1,000 psch

**1.1.20 Werkplanung, aufstellen+zur Freigabe einreichen**
*** Pauschalposition
Aufstellen und mindestens 3 Wochen vor Leistungsbeginn zur
Freigabe durch den AG einreichen einer prüffähigen Werkplanung
aller erforderlichen Rüstarbeiten mit Angabe der geplanten Abstände
zum Gebäude, Abstand zur Traufe, Konsolen, Lage und Ausbildung
des ggfs. erforderlichen (Dach-)Fanggerüstes, Lage des Treppenturms
sowie des ggfs. vorhandenen Bauaufzugs mit dessen Verankerung,
Gitterträgern über Kellerabgängen und Treppenraumeingängen sowie
gegebenenfalls erforderlicher Passantenschutzdächern. Die Planung
ist mittels CAD Programm oder gleichwertiger Software zu erstellen
und sowohl digital als auch in Papier in ausreichender Größe ausgedruckt
bzw. ausgeplottet einzureichen.

Art des Gerüsts: Arbeit- und Schutzgerüst
Menge: 1,000 psch

**1.1.30 Verankerungsprotokoll, Gerüst**
*** Pauschalposition
Protokoll der Gerüstverankerungen erstellen für nachfolgend
beschriebenes Gerüst, Protokoll gemäß BGI/GUV-I 663.
Menge: 1,000 psch

**1.1.40 Schutz von Betonwerksteinbelägen mit Hartfaserplatten, Bodenfläche**
*** Bezugsbeschreibung
Abdeckungen aus Hartfaserplatten, zum Schutz der
Betonwerksteinbeläge vor Verschmutzungen und
mechanischer Beanspruchung vor Übergabe
liefern, dicht gestoßen verlegen und vorhalten, einschl.
Transport und Entsorgung.

Unter den Hartfaserplatten Malervlies als Unterlage für die
Bodenfläche einbauen.

Leistungsumfang:
- Lieferung der Hartfaserplatten
- Zuschnitt und Anpassung an die örtlichen Gegebenheiten
- Verlegung dicht gestoßen
- Unterlage als Malervlies
- Vorhalten bis zum Abschluss der Arbeiten
- Aufnahme, Transport und Entsorgung der Materialien

Einbauort: Durchfahrt

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Menge: 40,000 m2

**1.1.50 Schutz von Betonwerksteinbelägen mit Hartfaserplatten, Wandfläche**
*** wie Position 1.1.40
Für Wandflächen.

Einbauort: Durchfahrt
Menge: 56,000 m2

**1.1.60 Schutz der Hauseinganstore**
Die vorhandenen Hauseinganstore in der Durchfahrt während der
Bauphase vor Verschmutzungen und mechanischer Beschädigung schützen.
Schutz aus Malervlies und reißfester Folie vollflächig auf beiden Torflügeln
anbringen, einschließlich sorgfältiger Abklebung der Kanten und Profile mit
geeignetem Klebeband.
Nach Abschluss der Arbeiten Schutzmaterial aufnehmen, abtransportieren und
fachgerecht entsorgen.

Abmessungen Tore:
2,24 m x 3,05 m
2,32 m x 3,01 m

Einbauort: Durchfahrt

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Menge: 2,000 Stk

#### Abschnitt 1.2 Fassadengerüst

**1.2.10 Fassadengerüst, LK3, W09, H1, liefern+montieren+vorhalten+rückbauen**
Arbeitsgerüst für Fassadenarbeiten als längenorientiertes
Standgerüst ohne Bekleidung mit Holzbohlen, gemäß
DIN EN 12811-1 und DIN EN 12810-1, einschl. An- und
Abtransport sowie Auf- und Abbau

Art des Gerüstes: Fassadengerüst
Lastklasse: LK3
Breitenklasse: W09 (IW = 1,00m)
Höhenklassen: H1
Wandabstand: 0,40 m von Außenkante Rohfassade
bis Außenkante Gerüstbohle
Höhe: bis fertiger Traufe (ca. 15 m ü. OKG)
Standfläche: eben, normal belastbar
Untergrund Fassade: MW
Verwendungszweck: Fassadenarbeiten (WDVS)

Abrechnung: je Quadratmeter eingerüsteter Fläche
Menge: 970,000 m2

**1.2.20 Fassadengerüst, LK3, W09, H1, Gebrauchsüberl.+Wartung**
Gebrauchsüberlassung des vorbeschriebenen Fassadengerüstes
über die Grundeinsatzzeit hinaus, Arbeits- und Schutzgerüst
gemäß DIN EN 12811-1, einschl. Wartung und eventuell
erforderlicher Reparaturen

Abrechnung:  Quadratmeter eingerüsteter
Fassadenfläche je angefangener Woche
Menge: 11640,000 m2Wo

**1.2.30 Zulage konfektionierte Gerüstanker**
Zulage für das Liefern und Montieren von konfektionierten
Sondergerüstankern für WDVS- Aufbauten, die Anzahl ist
durch den AN selbst zu bestimmen.

Abrechnungsgrundlage: m2
Menge: 970,000 m2

**1.2.40 Vorhaltung Gerüstanker**
Gebrauchsüberlassung der vorbeschriebenen Gerüstanker
über die Grundeinsatzzeit hinaus.
Menge: 11640,000 m2Wo

**1.2.50 Treppenturm, LK4, liefern+montieren+vorhalten+rückbauen**
Treppenturm gemäß DIN EN 12811-1, vorgebaut vor
Fassadengerüst, inkl. Doppelhandlauf und Stirngeländer,
einschl. An- und Abtransport sowie Auf- und Abbau

Laufbreite:  0,6 m
Lastklasse:  LK4
Höhenklasse Gerüst: H1
Höhe:  bis fertiger Traufe (ca. 15 m ü. OKG)
Art des Gerüstes: Fassadengerüst
Standfläche: eben, normal belastbar
Montageort: Hoffassade

Abrechnung: je steigendem Höhenmeter montierter Treppenturm
Menge: 32,000 m

**1.2.60 Treppenturm, LK4, Gebrauchsüberl.+Wartung**
Gebrauchsüberlassung des Treppenturms der Vorposition
über die Grundeinsatzzeit in der zugehörigen Position benannt,
einschl. Wartung und eventuell erforderlicher Reparaturen

Montageort:  Hoffassade
Abrechnung: je steigendem Höhenmeter montierter
Treppenturm und angefangener Woche
Menge: 384,000 mWo

**1.2.70 Zugangsbeschränkung Treppenturm**
Holzverkleidung aus OSB-Platten um den Treppenturm anbringen,
um den Zugang für Dritte zu beschränken. In diese Konstruktion
ist eine Tür (Breite= 70cm) mit einer Vorrichtung für ein
Vorhängeschloss einzubauen (Vorhängeschloss bauseits) .

Gesamthöhe= ca.3,00m
Länge Holzverschalung umlaufend um den Treppenturm
Einbauort: Hofseitig
Menge: 1,000 St

**1.2.80 Gerüstüberbrückung, Gitterträger, liefern+montieren+vorhalten+rückbauen**
Gerüstüberbrückung mittels Gitterträgern paarweise oberhalb
von Abgängen, Durchgängen, Auffahrten, Fundamenten oder
sonstigen Bereichen für spätere Zugänglichkeit oder mangelnder
Tragfähigkeit montieren. Die Gerüstrahmen im überbrückten Feld
sind auszulassen, einschl. An- und Abtransport, sowie Auf- und Abbau,
einschl. aller erforderlicher Befestigungs- und Verbindungsmittel.
Der untere Teil der Gitterträger ist bei lichten Durchgangshöhen
von unter 2,00m mit Schaumstoff und Warnband zur Vermeidung von
Verletzungen zu sichern.

Überbrückungslänge: ca. 5,00m
Lichte Durchgangshöhe: mind. 2,00m
Montageort: Hoffassade, Hauseingangs- und Balkonbereich
Menge: 25,000 m

**1.2.90 Gerüstüberbrückung, Gitterträger, Gebrauchsüberl.+Wartung**
Gebrauchsüberlassung der Überbrückung mittels paarweise
angeordneten Gitterträgern der Vorposition über die
Grundeinsatzzeit in der zugehörigen Position benannt, einschl.
Wartung und eventuell erforderlicher Reparaturen

Montageort: Hoffassade, Hauseingang
Abrechnung: paarweise je Öfffnungsüberbrückung und
angefangener Woche
Menge: 300,000 mWo

**1.2.100 Gerüstbekleidung, Schutznetz aus Polypropylen**
Vollflächige Gerüstbekleidung gemäß DIN 4420-1 als Sicht-,
Witterungs- und Staubschutz mit Schutznetz. Ausführung mit
hochfestem Polypropylen (PP) nach DIN EN 1263-1,
Energieaufnahme 4,2 kJ

Farbe: grün
Baustoffklasse nach DIN 4102-1: B1
Menge: 970,000 m2

**1.2.110 Gerüstbekleidung, Schutznetz, Gebrauchsüberlassung**
Vollflächige Gerüstbekleidung gemäß DIN 4420-1 mit Schutznetz aus Polypropylen.

Verlängerung der Gebrauchsüberlassung über die 4-wöchige Grundeinsatzzeit hinaus.
Menge: 11640,000 m2

**1.2.120 Durchgangsrahmen**
Durchgangsrahmen zum Schutz des Personenverkehrs unter
stehenden Gerüsten mit Nässe- und Rieselschutz,

Durchgangshöhe: min. 2,00 m
Breite: min. 2,00 m
Menge: 1,000 Stck

**1.2.130 Durchgangsrahmen, Gebrauchsüberlassung**
Durchgangsrahmen zum Schutz des Personenverkehrs unter
stehenden Gerüsten mit Nässe- und Rieselschutz, Vorhaltung.

Durchgangshöhe: min. 2,00 m
Breite: min. 2,00 m
Menge: 12,000 StWo

**1.2.140 Dachdeckerfanggerüst**
Ausbau des Arbeitsgerüstes als Fassadengerüst zum Schutzgerüst
als Dachfanggerüst gemäß DIN 4420-1 mit Schutzwand, einschließlich
An- u. Abtransport, sowie Auf- u. Abbau.
Menge: 36,000 m

**1.2.150 Dachdeckerfanggerüst, Gebrauchsüberlassung**
Ausbau des Arbeitsgerüstes als Fassadengerüst zum Schutzgerüst,
als Dachfanggerüst gemäß DIN 4420-1 mit Schutzwand;
Verlängerung der Gebrauchsüberlassung über die 4-wöchige
Grundeinsatzzeit hinaus.
Menge: 432,000 mWo

**1.2.160 Gerüsterweiterung/-umbau LK 3, Balkone**
"Beschriebenes Fassadengerüst LK 3, W09"
über die gesamte Höhe von ca.16,0 m umbauen für Montage
der neuen Balkone.

Hinweis: Die Bestandsfassade erhält ein neues WDVS.
Entsprechende Maßnahmen sind in die EPs einzukalkulieren.
Abrechnung nach Ansichtsfläche
Menge: 150,000 m2

**1.2.170 Gerüstkonsole, 0,30m, LK3, liefern+montieren+vorhalten+rückbau**
Gerüstverbreiterung mittels Konsolen in einer Breite von 0,30m
einschl. Belag und Verbindungsmittel, Lastklasse gemäß Hauptposition,
Gebrauchsüberlassung 4 Wochen Grundeinsatz-zeit, einschl.
An- und Abtransport, sowie Auf- und Abbau

Konsolenbreite: 0,30m
Lastklasse: LK3
Belag: Gerüstbohlen

Abrechnung: je laufendem Meter erweiterter Gerüstlage
Menge: 419,000 m

**1.2.180 Gerüstkonsole, 0,30m, LK3, Gebrauchsüberlassung+Wartung**
Gebrauchsüberlassung der 0,30m Gerüstkonsolen der Vorposition
über die Grundeinsatzzeit in der zugehörigen Position benannt,
einschl. Wartung und eventuell erforderlicher Reparaturen

Abrechnung: je laufendem Meter erweiterter Gerüstlage und
angefangener Woche
Menge: 5028,000 mWo

**1.2.190 Erschwerniszulage Gerüsttransport zum Innenhof**
*** Pauschalposition
Erschwerniszuschlag für Handtransport des Materials der
Vorpositionen zum Aufbauort, da eine Anfahrt mit dem LKW
zum Auf- bzw. Abbauort nicht möglich ist.
Abrechnung erfolgt für alle Positionen zusammen einmalig
nach Fassadenfläche.

Transportweg: ca. 75m

Transport für Ergänzungsteile und Zulagepositionen ist hier einzurechnen.
Menge: 1,000 psch

#### Abschnitt 1.3 Sonstiges

**1.3.10 Gerüst, Unterbau mit Bohlen**
Gerüstunterbau für den Ausgleich von Unebenheiten in der
Aufstandsfläche der Gerüste. Höhenausgleich durch Unterlage
von Bohlen.

Abrechnungsgrundlage ist die Länge des Gerüstes.
Menge: 62,000 m

**1.3.20 Materialaufzug, 5 kN, h= 17 m**
Materialaufzug mit mehreren Ladestellen, einschl. vorschriftsmäßiger
Sicherung, An- und Abtransport, Montage und Demontage.
Personentransport ist verboten.
Die Entladestellen sind in jeden Obergeschoss auf Höhe des RFB herzustellen.
Der Transport von ca. 3 m langen Material ist stehend zu gewährleisten.

Ladestelle:  je Etage
Anzahl Ladestellen:  7-8 Stk gem. konstruktivem Erfordernis
Bühnengröße:  ca. 1,40 / 1,60 m
Nutzlast:  5 kN
Höhe: 17 m
Aufstellort: Innenhof

Stromanschlusswert (A): '.......................................' (Bieterergänzung)
Menge: 1,000 Stk

**1.3.30 Mietgebühr Materialaufzug, 5 kN, h= 20 m**
Mietgebühr für Materialaufzug, inkl. Maschinenbruchversicherung;
pro angefangene Woche.

Nutzlast :  5 kN
Mietdauer:  12 Wochen
Menge: 12,000 StWo

**1.3.40 Zulageposition Personenbeförderung, 5 KN**
Zulageposition zum Materialaufzug für die Zulassung zur
Personenbeförderung.
Menge: 1,000 Stk

**1.3.50 Etagensicherung mit Schiebegeländer**
Zusätzliche Haltestellen für Aufzug, einschl. vorschriftsmäßiger
Sicherung, An- und Abtransport, Montage und Demontage.
Ausführungsort: nach Rücksprache mit der örtlichen Bauleitung

Fabrikat:  GEDA Comfort-Maxi, oder gleichwertig

Angebotenes Fabrikat: '..........................................' (Bieterergänzung)
Menge: 7,000 St

**1.3.60 Etagensicherung, Gebrauchsüberlassung**
Etagensicherung Gebrauchsüberlassung über die
Grundeinsatzzeit hinaus.

Zusätzliche Gebrauchsüberlassung: 12 Wochen
Menge: 84,000 StWo

**1.3.70 Materialaufzug, 12 kN, h= 20 m**
*** Bedarfsposition ohne GB
Materialaufzug mit mehreren Ladestellen, einschl. vorschriftsmäßiger
Sicherung, An- und Abtransport, Montage und Demontage.
Personentransport verboten.
Die Entladestellen sind in jeden Obergeschoss auf Höhe des RFB herzustellen.
Der Transport von ca. 3 m langen Material ist stehend zu gewährleisten.

Ladestelle:  je Etage
Anzahl Ladestellen:  3 Stk
Bühnengröße:  min. 1,40 / 1,80 m
Nutzlast:  12 kN

Stromanschlusswert (A): '..........................................' (Bieterergänzung)
Menge: 1,000 St

**1.3.80 Mietgebühr Materialaufzug, 12 kN, h=20m**
*** Bedarfsposition ohne GB
Mietgebühr für Materialaufzug, inkl. Maschinenbruchversicherung;
pro angefangene Woche.

Nutzlast :  12 kN
Mietdauer:  ca. 12 Wochen
Menge: 12,000 StWo

**1.3.90 Gerüstkontrollgang**
Ausführen zwei wöchentlicher Gerüstkontrollganges einschl.
Beheben kleinerer Mängel wie z.B. Wiedereinhängen des
Seitenschutzes etc.
Ausführung nur nach Weisung der örtlichen Bauleitung.
Menge: 24,000 St
